# Stadt Ludwigshafen-Bayreuther Straße
Angebotsaufforderung (GAEB DA XML 3.3, DA83)
Projekt: 1120071
Währung: EUR
Nebenangebote zugelassen: ja
Erstellt mit: GXML Toolbox V3.3 R20210630, iTWO_64 V12.0.427, 19.03.2026

## 1 Stichstraße östl. Bayreuther Straße - Stadt Ludwigshafen
Datum: 19.03.2026

### Bereich 1 Allgemeine Leistungen

#### Abschnitt 1.1 Baustelleneinrichtung

**1.1.10 Baustelle einrichten Sämtl.LV-Abschn. Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 psch

**1.1.20 Baustelle räumen Sämtl. LV-Abschn.**
*** Pauschalposition
StL-Nr. 1910111201
Baustelle von allen Geräten, Anlagen, Einrichtungen und
dgl. räumen. Benutzte Flächen und Wege entsprechend dem
ursprünglichen Zustand herrichten. Soweit nicht für
bestimmte Leistungen für das Räumen der Baustelle gesonderte Positionen im Leistungsverzeichnis enthalten
sind, gilt die Pauschale
für alle Leistungen sämtlicher Abschnitte des Leistungsverzeichnisses.
Menge: 1,000 psch

**1.1.30 Baubüro für AG auf- und abbauen Fläche 15 m2 Zus. Besprzimmer Stahlschrank Stellplatz AN Zuf+Platz Wahl AN Platz für 2 PKW**
*** Pauschalposition
StL-Nr. 1910132211100211
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Zusätzliches Besprechungszimmer, ca. 30 m2 mit 5 Ti-
schen (0,80 x 1,60 m) und 12 Stühlen, einrichten.
Aktenschrank aus Stahlblech, Breite mind. 0,80 m, Höhe
mind. 1,80 m, mit hitzedämmender Auskleidung, Feuerfestigkeitsklasse F 30.
Aufstellfläche stellt AN zur Verfügung. Aufstellfläche
herrichten.
Zufahrt und Platzbefestigung nach Wahl des AN ausführen.
Einstellplatz für 2 PKW.
Menge: 1,000 psch

**1.1.40 Baubüro für AG vorhalten**
StL-Nr. 19101327
Baubüro für den AG mit allen Einrichtungen vor- und
unterhalten. Ver- und Entsorgung sicherstellen. Baubüro
heizen. 2 mal wöchentlich reinigen. Zufahrt und befestigte Plätze unterhalten. Teilzeiten nach Tagen werden
zu 1/30 des Einheitspreises vergütet.
Menge: 6,000 Mt

**1.1.50 Bauzaun aufstellen und entfernen Zaunhöhe 2,0 m Stahlgitter-FT**
StL-Nr. 1910120733
Bauzaun nach Unterlagen des AG einschl. der erforderlichen Tore und Pfosten standsicher aufstellen, während
der Bauzeit vorhalten und unterhalten sowie nach Beendigung der Bauzeit entfernen. 70 v.H. des Preises werden nach Aufstellen, der Rest nach Entfernen des Bauzaunes vergütet.
Zaunhöhe = 2,00 m.
Zaun aus Stahlgitter-Fertigteilen.
Menge: 150,000 m

**1.1.60 Bauzaun umsetzen Zaunhöhe 2,0 m StahlgitterFT**
StL-Nr. 1910121233
Bauzaun innerhalb der Baustelle umsetzen. Nicht wiederverwertbare Teile ersetzen.
Zaunhöhe = 2,00 m.
Zaun aus Stahlgitter-Fertigteilen.
Menge: 150,000 m

**1.1.70 Baustellenschild anfert. und aufst .**
StL-Nr. 1910140700
Baustelleninformationsschild einschließlich Aufstellvorrichtung nach Unterlagen des AG anfertigen und beschriften, zur Baustelle anfahren und standsicher aufstellen. Notwendige Erdarbeiten ausführen, Fundamente
herstellen. Statischen Nachweis erbringen. Bauschild
während der Bauzeit unterhalten und säubern.
Menge: 1,000 St

**1.1.80 Baustellenschild abbauen Schild 2,7/2,0 m Verwerten**
StL-Nr. 1910141721
Baustelleninformationsschild und Aufstellvorrichtung
abbauen, Fundamente abbrechen. Abbruchgut nach Wahl des
AN verwerten. Benutzte Fläche entsprechend dem ursprünglichen Zustand herrichten.
Größe = 2,70/2,00 m.
Baustelleninformationsschild und Aufstellvorrichtung
nach Wahl des AN verwerten.
Menge: 1,000 St

**1.1.90 Lichtbilder herst . und liefern**
StL-Nr. 19101620
Lichtbilder über den wesentlichen Bauablauf des Bauwerks in digitalisierter Form (Auflösung mindestens
1024 mal 768 Pixel, 24 Farben) mit Digitalkamera herstellen und auf mit dem AG abgestimmten Datenträger (CD
oder DVD) liefern. Das Komprimierungsverhältnis bzw.
die Bildqualität ist so zu wählen, dass durch die Komprimierung keine für den Sachverhalt wesentlichen Bildinformationen verloren gehen.
Menge: 100,000 St

**1.1.100 Bestandsunterlag- en herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 psch

**1.1.110 Zustandserfassung durchführen - Beweissicherung**
*** Pauschalposition
Zustandserfassung vor Baubeginn und nach Abschluss der Baumaßnahmen durchführen zum Zweck der Beweissicherung.
Menge: 1,000 psch

#### Abschnitt 1.2 Verkehrssicherung

*Hinweis: Verkehrssicherung für Bayreuther Straße - Einmündungsbereich Stichstraße*
Hinweis:
Verkehrssicherung für Einmündungsbereich Bayreuther Straße in Anlehnung an Regelplan C I/5 RSA 2001.

**1.2.10 Verkehrssich. läng. Dauer aufbauen Arb.st.u. Uml.str Verk.konzept AG außer Kraft ges. Geb. auf Nachweis**
*** Pauschalposition
StL-Nr. 2110510532100002
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder außer Kraft setzen wird gesondert vergütet.
Anfallende Gebühren für verkehrsrechtliche Anordnung
werden auf Nachweis erstattet.
Menge: 1,000 psch

**1.2.20 Verkehrssich. läng. Dauer vorhalten wie Vorposition**
StL-Nr. 2110511019
Verkehrssicherung längerer Dauer vorhalten, warten, instand setzen und betreiben. Vorübergehende Verkehrssicherungsmaßnahmen durchführen. Die Kontrolle der Verkehrssicherung wird gesondert vergütet.
Verkehrssicherung wie in Vorposition beschrieben.
Für Verkehrsführungsphase 'Bayreuther Straße - Einmündung-Stichstraße'
Menge: 180,000 d

**1.2.30 Transp. LSA f. Engst. aufb. u. abb. LSA Typ C Verbind. Wahl AN Entf. ü.50bis100m Versorg. Wahl AN 2 SZP VTU erstellen**
StL-Nr. 21105505212111
Transportable Lichtsignalanlage (LSA) für Engstelle
einschließlich Energieversorgung aufbauen, in Betrieb
nehmen und abbauen. Vorhalten, Kontrolle, Wartung, In-
standsetzung und Betreiben werden gesondert vergütet.
Vorübergehende Verkehrssicherungsmaßnahmen durchführen.
70 v. H. des Preises werden nach betriebsfertigem Aufbau, der Rest nach Abbau vergütet.
LSA Typ C, verkehrsabhängige Steuerung.
Verbindung nach Wahl des AN.
Entfernung der Signalgeberstandorte über 50,00 m bis
100,00 m.
Energieversorgung nach Wahl des AN.
Mit Steuerung für 2 Signalzeitenpläne.
Verkehrstechnische Unterlage bestehend aus Signallageplan, Berechnungen, Zwischenzeitenmatrix, Signalzeitenplan erstellen.
Menge: 1,000 St

**1.2.40 Transport. Lichtsignalanlage vorh. wie Vorposition**
StL-Nr. 2110551501
Transportable Lichtsignalanlage (LSA) vorhalten, warten, instand setzen und betreiben. Vorübergehende Verkehrssicherungsmaßnahmen durchführen. Die Kontrolle
wird gesondert vergütet.
Transportable LSA wie in Vorposition beschrieben.
Menge: 4320,000 Std

**1.2.50 Verkehrsschild aufbauen u. abbauen Größe 2 Typ RA2 randverformt Höhe 2,00 m**
StL-Nr. 21105203922403
Verkehrsschild aufbauen und abbauen. Vorhalten, Kontrolle, Wartung und Instandsetzung werden gesondert
vergütet. Aufstellvorrichtung nach statischen Erfordernissen. Vorübergehende Verkehrssicherungsmaßnahmen
durchführen. 70 v. H. des Preises werden nach Aufbau,
der Rest nach Abbau vergütet.
Verkehrsschild '=VZ: 274-30 + VZ:276'

Größe 2.
Retroreflektierend mit Folie Klasse RA2.
Schild = randverformt.
Aufstellhöhe über der Verkehrsfläche = 2,00 m.
Menge: 2,000 St

**1.2.60 Verkehrsschildko- mbination vorhalten wie Vorposition**
Verkehrsschildkombination vorhalten, warten und instand
setzen. Vorübergehende Verkehrssicherungsmaßnahmen
durchführen. Die Kontrolle wird gesondert vergütet.
Verkehrsschildkombination wie in Vorposition beschrieben.
Menge: 12,000 StMt

**1.2.70 Verkehrsschild aufbauen u. abbauen Größe 1 Typ RA2 randverformt Höhe 2,00 m**
StL-Nr. 21105203912403
Verkehrsschild aufbauen und abbauen. Vorhalten, Kontrolle, Wartung und Instandsetzung werden gesondert
vergütet. Aufstellvorrichtung nach statischen Erfordernissen. Vorübergehende Verkehrssicherungsmaßnahmen
durchführen. 70 v. H. des Preises werden nach Aufbau,
der Rest nach Abbau vergütet.
Verkehrsschild 'VZ 123 mit ZZ 1004-30-400'

Größe 1.
Retroreflektierend mit Folie Klasse RA2.
Schild = randverformt.
Aufstellhöhe über der Verkehrsfläche = 2,00 m.
Menge: 2,000 St

**1.2.80 Verkehrsschildko- mbination vorhalten wie Vorposition**
Verkehrsschildkombination vorhalten, warten und instand
setzen. Vorübergehende Verkehrssicherungsmaßnahmen
durchführen. Die Kontrolle wird gesondert vergütet.
Verkehrsschildkombination wie in Vorposition beschrieben.
Menge: 12,000 StMt

**1.2.90 Verkehrsschild aufbauen u. abbauen Größe 1 Typ RA2 randverformt Höhe 2,00 m**
StL-Nr. 21105203912403
Verkehrsschild aufbauen und abbauen. Vorhalten, Kontrolle, Wartung und Instandsetzung werden gesondert
vergütet. Aufstellvorrichtung nach statischen Erfordernissen. Vorübergehende Verkehrssicherungsmaßnahmen
durchführen. 70 v. H. des Preises werden nach Aufbau,
der Rest nach Abbau vergütet.
Verkehrsschild 'VZ 131'

Größe 1.
Retroreflektierend mit Folie Klasse RA2.
Schild = randverformt.
Aufstellhöhe über der Verkehrsfläche = 2,00 m.
Menge: 2,000 St

**1.2.100 Verkehrsschild vorhalten wie Vorposition**
Verkehrsschild vorhalten, warten und instand setzen.
Vorübergehende Verkehrssicherungsmaßnahmen durchführen.
Die Kontrolle wird gesondert vergütet.
Verkehrsschild wie in Vorposition beschrieben.
Menge: 12,000 StMt

**1.2.110 Verkehrsschild aufbauen u. abbauen Größe 2 Typ RA2 randverformt Höhe 2,00 m**
StL-Nr. 21105203922403
Verkehrsschild aufbauen und abbauen. Vorhalten, Kontrolle, Wartung und Instandsetzung werden gesondert
vergütet. Aufstellvorrichtung nach statischen Erfordernissen. Vorübergehende Verkehrssicherungsmaßnahmen
durchführen. 70 v. H. des Preises werden nach Aufbau,
der Rest nach Abbau vergütet.
Verkehrsschild '= VZ 282'

Größe 2.
Retroreflektierend mit Folie Klasse RA2.
Schild = randverformt.
Aufstellhöhe über der Verkehrsfläche = 2,00 m.
Menge: 2,000 St

**1.2.120 Verkehrsschild vorhalten wie Vorposition**
Verkehrsschild vorhalten, warten und instand setzen.
Vorübergehende Verkehrssicherungsmaßnahmen durchführen.
Die Kontrolle wird gesondert vergütet.
Verkehrsschild wie in Vorposition beschrieben.
Menge: 12,000 StMt

**1.2.130 Verkehrsschild aufbauen u. abbauen Größe 2 Typ RA2 randverformt Höhe 2,00 m**
StL-Nr. 21105203922403
Verkehrsschild aufbauen und abbauen. Vorhalten, Kontrolle, Wartung und Instandsetzung werden gesondert
vergütet. Aufstellvorrichtung nach statischen Erfordernissen. Vorübergehende Verkehrssicherungsmaßnahmen
durchführen. 70 v. H. des Preises werden nach Aufbau,
der Rest nach Abbau vergütet.
Verkehrsschild 'VZ 274-50'

Größe 2.
Retroreflektierend mit Folie Klasse RA2.
Schild = randverformt.
Aufstellhöhe über der Verkehrsfläche = 2,00 m.
Menge: 2,000 St

**1.2.140 Verkehrsschild vorhalten wie Vorposition**
Verkehrsschild vorhalten, warten und instand setzen.
Vorübergehende Verkehrssicherungsmaßnahmen durchführen.
Die Kontrolle wird gesondert vergütet.
Verkehrsschild wie in Vorposition beschrieben.
Menge: 12,000 StMt

**1.2.150 Absp.g.,Warneinr. aufb. u. abb. Schr.bake doppels Typ RA2 zweis.Dauerlicht Versorg. Wahl AN**
StL-Nr. 21105405022201
Absperrgerät oder Warneinrichtung betriebsfertig aufbauen und abbauen. Vorhalten, Kontrolle, Wartung, In-
standsetzung und Betreiben werden gesondert vergütet.
Vorübergehende Verkehrssicherungsmaßnahmen durchführen.
70 v. H. des Preises werden nach betriebsfertigem Aufbau, der Rest nach Abbau vergütet.
Schraffenbake Größe 1000 x 250 mm doppelseitig.
Mit retroreflektierender Folie Klasse RA2.
Mit 1 Richtstrahler zweiseitig, gelbes Dauerlicht, WL2.
Energieversorgung nach Wahl des AN.
Menge: 2,000 St

**1.2.160 Absp.g.,Warneinr. vorhalten wie Vorposition**
Absperrgerät oder Warneinrichtung vorhalten, warten,
instand setzen und betreiben. Vorübergehende Verkehrssicherungsmaßnahmen durchführen. Die Kontrolle wird gesondert vergütet.
Absperrgerät oder Warneinrichtung wie in Vorposition
beschrieben.
Menge: 48,000 StMt

**1.2.170 Absp.g.,Warneinr. aufb. u. abb. Schr.bake eins. Typ RA2 eins. Dauerlicht Versorg. Wahl AN**
StL-Nr. 21105405012101
Absperrgerät oder Warneinrichtung betriebsfertig aufbauen und abbauen. Vorhalten, Kontrolle, Wartung, In-
standsetzung und Betreiben werden gesondert vergütet.
Vorübergehende Verkehrssicherungsmaßnahmen durchführen.
70 v. H. des Preises werden nach betriebsfertigem Aufbau, der Rest nach Abbau vergütet.
Schraffenbake Größe 1000 x 250 mm einseitig.
Mit retroreflektierender Folie Klasse RA2.
Mit 1 Richtstrahler einseitig, gelbes Dauerlicht, WL1.
Energieversorgung nach Wahl des AN.
Menge: 8,000 St

**1.2.180 Absp.g.,Warneinr. vorhalten wie Vorposition**
Absperrgerät oder Warneinrichtung vorhalten, warten,
instand setzen und betreiben. Vorübergehende Verkehrssicherungsmaßnahmen durchführen. Die Kontrolle wird gesondert vergütet.
Absperrgerät oder Warneinrichtung wie in Vorposition
beschrieben.
Menge: 48,000 StMt

**1.2.190 Absp.g.,Warneinr. aufb.,abb.u.vorh . Schr.bake eins. Typ RA2 Versorg. Wahl AN über 7 b. 14 Tage**
StL-Nr. 2110541501200103
Absperrgerät oder Warneinrichtung betriebsfertig aufbauen, vorhalten, warten, instand setzen, betreiben und
abbauen. Vorübergehende Verkehrssicherungsmaßnahmen
durchführen. Die Kontrolle wird gesondert vergütet.
Schraffenbake Größe 1000 x 250 mm einseitig.
Mit retroreflektierender Folie Klasse RA2.
Energieversorgung nach Wahl des AN.
Einsatzzeit über 7 bis 14 Tage.
Menge: 3,000 St

**1.2.200 Absp.g.,Warneinr. vorhalten wie Vorposition**
Absperrgerät oder Warneinrichtung vorhalten, warten,
instand setzen und betreiben. Vorübergehende Verkehrssicherungsmaßnahmen durchführen. Die Kontrolle wird gesondert vergütet.
Absperrgerät oder Warneinrichtung wie in Vorposition
beschrieben.
Menge: 18,000 StMt

**1.2.210 Kontrolle d. Verkehrss. a. Uml .str. zwei bzw. einmal schriftl.Dokument**
StL-Nr. 2110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 180,000 d

#### Abschnitt 1.3 SiGeKo-Zuarbeiten

**1.3.10 SiGe-Koordinator stellen.**
*** Pauschalposition
StL-Nr. 19101528
Sicherheits- und Gesundheitsschutzkoordinator während
der Ausführung des Bauvorhabens nach RAB 30 und Unterlagen des AG stellen.
Menge: 1,000 psch

**1.3.20 Vorankündigung erstellen**
*** Pauschalposition
StL-Nr. 19101508
Vorankündigung gemäß Baustellenverordnung erstellen und
spätestens zwei Wochen vor Einrichten der Baustelle der
zuständigen Behörde übermitteln. Vorankündigung sichtbar und witterungsgeschützt auf der Baustelle aushängen. Bei erheblichen Änderungen während der Bauzeit
anpassen.
Menge: 1,000 psch

**1.3.30 SiGe-Plan erstellen**
*** Pauschalposition
StL-Nr. 19101513
Sicherheits- und Gesundheitsschutzplan (SiGe-Plan) nach
RAB 31 erstellen und mit dem Sicherheits- und Gesundheitsschutzkoordinator dieser und weiterer berührter
Baustellen abstimmen. Bei erheblichen Änderungen in der
Ausführung des Bauvorhabens anpassen. Den SiGe-Plan für
jeden Beschäftigten einsehbar auf der Baustelle vorhalten.
Menge: 1,000 psch

**1.3.40 SiGe-Plan des AG fortschreiben**
*** Pauschalposition
StL-Nr. 19101518
Sicherheits- und Gesundheitsschutzplan (SiGe-Plan) nach
RAB 31 fortschreiben und mit dem Sicherheits- und Ge-
sundheitsschutzkoordinator dieser und weiterer
berührter Baustellen abstimmen. Bei erheblichen Änderungen in der Ausführung des Bauvorhabens anpassen. Den
SiGe-Plan für jeden Beschäftigten einsehbar auf der
Baustelle vorhalten.
Menge: 1,000 psch

### Bereich 2 Straßenbau

#### Abschnitt 2.1 Erdarbeiten/Damm/Böschungsprofilierung

**2.1.10 Gel. Boden bzw. Fels des AG aufn. Auftragsbereich Bod. i.lag./verd. BM-0 Planum nicht ges. Verbess. Wahl AN Abrechng. Auftrag**
StL-Nr. 2410623001111202
Gelagerten Boden bzw. Fels des AG aufnehmen. Beschreibung der Homogenbereiche nach Unterlagen des AG.
Einbaustelle = Auftragsbereich.
Boden bzw. Fels lagert innerhalb der Baustelle. Boden
bzw. Fels in Auftragsbereichen profilgerecht einbauen und verdichten einschließlich ggf. erforderlicher
Wasserzugabe.
Materialwerte nach EBV = BM-0
Das Herstellen des Planums wird nicht gesondert
vergütet.
Erforderlich werdende Verbesserung des Bodens mit Bindemitteln oder durch Lüften nach Wahl des AN durchführen. Bindemittel wird nicht gesondert vergütet.
Abrechnung nach Auftragsprofilen.
Menge: 575,000 m3

**2.1.20 Baustoff liefern und einbauen, zur Böschungsprofilierung, Planum nicht ges. Abrechng. Auftrag**
StL-Nr. 24106243909101
Geeigneten Baustoff liefern, in Auftragsbereichen profilgerecht einbauen und verdichten.
Baustoff 'bindiger bis nicht bindiger Boden'

Einbaustelle 'Böschungsprofilierung, Neigung 1:1,5'

Das Herstellen des Planums wird nicht gesondert
vergütet.
Abrechnung nach Auftragsprofilen.
Menge: 575,000 m3

**2.1.30 Oberboden liefern und andecken Böschungen Andeck. ü. 5-15cm Abrechng.Auftrag**
StL-Nr. 241061601921
Oberboden liefern und profilgerecht andecken.
Andeckung auf Böschungen. Vorhandene Böschung vor Auftrag des Oberbodens aufrauen und mit Rillen versehen.
Einbau 'Einbau 3 cm unter Bordeinfassung'

Dicke der Andeckung über 5 bis 15 cm.
Abrechnung nach Auftragsprofilen.
Menge: 105,000 m3

**2.1.40 Nassansaat mit RSM herstellen Kleber Wahl AN Saatgut 15 g/m2**
StL-Nr. 2110721804003900
Nassansaat herstellen. Mischgut in gleichmäßiger Mi-
schung halten. Mischgut auf die Flächen aufbringen. An-
saat auch auf Flächen steiler 1:4. Die nachfolgend
festgelegten Mengen der Zuschlagstoffe beziehen sich
jeweils auf 1 m2 Fläche.
Kleber nach Wahl des AN.
Saatgutmenge = 15 g/m2.
Saatgut '= nach Wahl des AN'
Menge: 700,000 m2

**2.1.50 Baustoff liefern und einbauen Baust.Unterl.AG Planum nicht ges. Abrechng. Auftrag**
StL-Nr. 24106243109101
Geeigneten Baustoff liefern, in Auftragsbereichen profilgerecht einbauen und verdichten.
Baustoff nach Unterlagen des AG. Einbaudokumentation
nach Unterlagen des AG übergeben.
Einbaustelle '= vorh. Gräben am Böschungsfuss.
Graben lagenweise verfüllen und verdichten.
Dicke der Lage max. 15 cm.'

Das Herstellen des Planums wird nicht gesondert
vergütet.
Abrechnung nach Auftragsprofilen.
Menge: 375,000 m3

#### Abschnitt 2.2 Entwässerung

**2.2.10 Suchgraben herstellen Tiefe >1,25-1,75m mitMasch.unterst. Aufbruch gesond. o.Verb/o.Wasserh. Boden einb.u.v. Abrechnung Abtrag**
StL-Nr. 2410891292211101
Suchgraben nach Unterlagen des AG einschließlich Handschachtung herstellen. Aushub zur Wiederverwendung
seitlich lagern. Beschreibung der Homogenbereiche nach
Unterlagen des AG.
Homogenbereiche '= nach Unterlagen des AG.'

Grabentiefe über 1,25 bis 1,75 m.
Handschachtung mit Maschinenunterstützung.
Straßenaufbruch wird gesondert vergütet.
Verbau und Wasserhaltung werden gesondert vergütet.
Seitlich gelagerten Boden einbauen und verdichten.
Abrechnung nach Abtragsprofilen.
Menge: 20,000 m3

**2.2.20 Baugrube für Straßenablauf herstellen eing. verd. Boden Tiefe >1,25-1,75m Schacht 2 000 mm lag. i./verfüll BM-0 Aushub verwerten**
Baugrube für Straßenablauf herstellen. Straßenaufbruch wird
gesondert vergütet.
In eingebautem und verdichteten Boden.
Baugrubentiefe über 1,25 bis 1,75 m.
Aushub zur Wiederverwendung innerhalb der Baustelle
lagern, nach Setzen des Schachtes in Baugrube einbauen
und verdichten einschl. ggf. erforderlicher Wasserzugabe.
Materialwerte nach EBV = BM-0
Zum Verfüllen nicht verwendeten Aushub nach Wahl des AN
verwerten.
Menge: 75,000 m3

**2.2.30 Sicherung kreuzende Kabel**
Sicherung von kreuzenden Kabel und Leitungen, Kabel und Schutzrohre bis DN 150 in Paketen bis zu 6 St.
Leitungen, die im Bereich von 1 m Rohrgraben liegen, werden nur als eine Querung vergütet.
Kreuzend verlaufende Fremdleitungen und -kabel im Grabenbereich von Hand freilegen, unterfangen und während der Bauzeit so sichern, dass sich ihre Lage nicht verändern kann.
Während der Grabenverfüllung sind die Leitungen so zu umhüllen, dass sich keine nachträgliche Setzungen ergeben können. Das Hüllmaterial und Trassenwarnband ist zu liefern.
Leitungen und Kabel sind in Betrieb.
Alle Erschwernisse, die sich durch das Vorhandensein der Fremdleitungen ergeben, sind in die Einheitspreise einzurechnen.

Dokumentation und Einmessen zur Verwendung für den AG und ALV.
Menge: 20,000 St

**2.2.40 Sicherung parallel laufende Kabel**
Sicherung von parallel verlaufenden Kabel und Leitungen, Kabel und Schutzrohre bis DN 150 in Paketen bis zu 3 St.
Parallel verlaufende Fremdleitungen und -kabel im Planums- und Grabenbereich von Hand freilegen unterfangen und während der Bauzeit so sichern, dass sich ihre Lage nicht verändern kann.
Während der Grabenverfüllung sind die Leitungen so zu umhüllen, dass sich keine nachträgliche Setzung ergeben können. Das Hüllmaterial und
Trassenwarnband ist zu liefern.
Leitungen und Kabel sind in Betrieb.
Alle Erschwernisse, die sich durch das Vorhandensein der Fremdleitungen ergeben, sind in die Einheitspreise einzurechnen.

Trassenwarnband und Verbau sind einzurechnen.

Dokumentation und Einmessen zur Verwendung für den AG und ALV.
Menge: 50,000 m

**2.2.50 Baustoff lief.,in Baugrube einbauen gebr.Minstoffe Abrechng.Auftrag**
StL-Nr. 241081223901
Baustoff nach Unterlagen des AG liefern, in Baugrube
nach Unterlagen des AG einbauen und verdichten. Einbaudokumentation nach Unterlagen des AG übergeben.
Baustoff = gebrochene Mineralstoffe.
Baugrube für 'Straßenabläufe'

Abrechnung nach Auftragsprofilen.
Menge: 5,000 m3

**2.2.60 Formstück einbauen (Zul.) Bogen DN 150 Kunststoff-Rohr Rohr DN 150**
StL-Nr. 24110369080403
Formstück in Rohrleitung einbauen. Vergütet wird der
Mehraufwand für den Einbau des Formstückes gegenüber
der bis zur Innenfläche der Sammelrohrleitung durchgemessenen Rohrleitung.
Formstück = Bogen DN/ID 150.
Rohr aus Kunststoff.
Durchgangsrohr DN/ID 150.
Menge: 22,000 St

**2.2.70 Straßenablauf einbauen mit Erdarb. Boden 2a/Muffe 3b Schaftkonus 11 1 ZwTeil 6a+6b Aufl-Ring 10b Aufl. C 8/10,10cm Tiefe bis 1,25 m Homogenb.,verw.**
StL-Nr. 2411051734521160
Straßenablauf aus Betonfertigteilen einbauen. Fugen mit
Mörtel M20 dichten und glattstreichen. Aufsatz wird gesondert vergütet. Erdarbeiten ausführen.
Boden Form 2a und Muffenteil Form 3b, Abgang 45 Grad.
Schaftkonus Form 11 (295 mm hoch).
Ein Zwischenteil Form 6a (295 mm hoch) und ein Zwischenteil Form 6b (195 mm hoch).
Auflagering Form 10b (für rechteckige Aufsätze).
Auflager aus Beton C 8/10, 10 cm dick, herstellen.
Aushubtiefe ab OK Straßenablauf bis 1,25 m.
Homogenbereich nach Unterlagen des AG. Aushub nach Wahl
des AN verwerten. Baustoff nach Unterlagen des AG zum
Verfüllen des Leitungsgrabens liefern und einbauen.
Einbaudokumentation nach Unterlagen des AG übergeben.
Menge: 22,000 St

**2.2.80 Aufsatz f. Straßenablauf aufsetzen 300x500, C, 16 mm Zinkeimer A 2 Höhe Zug um Zug Mörtel M20**
StL-Nr. 2411052307000121
Aufsatz für Straßenablauf aufsetzen.
Klasse C 250, Ausführung nach DIN 19 594, 300x500, mit
Schlitzweite 16 mm.
Verzinkter Eimer, Form A 2.
Aufsatz zunächst provisorisch auflegen und entsprechend
Bauablauf Zug um Zug bis auf planmäßige Höhe setzen.
Fuge zwischen Fertigteilen mit Mörtel M20 vollflächig
herstellen, Fugen glattstreichen.
Menge: 22,000 St

**2.2.90 Schachtanschluss herstellen (Zul.) Rohr DN 150 Kunststoff-Rohr Betonfertigteile**
StL-Nr. 24110362034109
Rohrleitung an Schacht anschließen, Anschluss abdichten. Vergütet wird der Mehraufwand für das Herstellen
des Anschlusses einschließlich Passstücke gegenüber der
bis zur Innenfläche des Schachtes durchgemessenen Rohrleitung.
Rohrleitung DN/ID 150.
Rohr aus Kunststoff.
Schacht aus Betonfertigteilen.
Anschluss 'der AL an Straßenabläufe, incl. erforderlicher Formstücke (Pass- und Gelenkstücke)'
Menge: 22,000 St

**2.2.100 Betonauflagering einbauen Rg.,verschiebsich WW-Flüssigmörtel**
StL-Nr. 241104451902
Betonauflagering, lichter DU 625 mm, einbauen. Fugen
glattstreichen.
Auflagering verschiebesicher.
Ringhöhe '40-80 mm (Auflagering DIN 4034)'

Fuge zwischen Fertigteilen mit Mörtel WW-
Schachtkopfmörtel, flüssig nach DIN 19573 vergießen.
Einbau mittels Schalung.
Menge: 10,000 St

**2.2.110 Schachtabdeckung auf Höhe setzen WW-Mörtel**
StL-Nr. 2411046003
Schachtabdeckung, lose aufgelegt, entsprechend Bauablauf Zug um Zug auf planmäßige Höhe setzen.
Fuge zwischen Fertigteilen mit Mörtel WW-
Schachtkopfmörtel nach DIN 19573, unter Verwendung von
mindestens drei Distanzstücken entsprechender Festigkeit vollflächig herstellen, Fugen glattstreichen.
Menge: 10,000 St

**2.2.120 Entwässerungslei- tung reinigen Kamera/Dicht. Rohr DN bis 300 Kunststoff Haltung bis 30 m Räumg. verwerten**
StL-Nr. 24110903114101
Entwässerungsleitung im Hochdruck- oder Vakuumspülverfahren reinigen. Räumgut vorentwässern.
Reinigung zur Vorbereitung auf die Kameradurchfahrung
bzw. Dichtheitsprüfung.
Rohr DN/ID bis 300.
Rohr aus Kunststoff.
Haltungslänge bis 30,00 m.
Räumgut nach Wahl des AN verwerten.
Menge: 50,000 m

#### Abschnitt 2.3 Schichten ohne Bindemittel

**2.3.10 Unterlage profilieren Schottertragschicht-Gehwegbereich, Unebenh. max.2 cm**
StL-Nr. 241120209901
Unterlage für Schicht ohne Bindemittel auf Sollhöhe
nach Unterlagen des AG profilieren und verdichten.
Liefern von Baustoff bzw. Entfernen von überschüssigem Baustoff wird gesondert vergütet.
Unterlage 'Schottertragschicht-Gehwegbereich'

Verformungsmodul/Verdichtungsgrad '150 MPa'

Unebenheit innerhalb einer 4,00 m langen Messstrecke
höchstens 2 cm in Längs- und Querrichtung.
Menge: 610,000 m2

**2.3.20 Unterlage profilieren FSS EV2 mind.120 Unebenh. max.2 cm**
StL-Nr. 241120202201
Unterlage für Schicht ohne Bindemittel auf Sollhöhe
nach Unterlagen des AG profilieren und verdichten.
Liefern von Baustoff bzw. Entfernen von überschüssigem Baustoff wird gesondert vergütet.
Unterlage = Frostschutzschicht.
Verformungsmodul der profilierten Unterlage mindestens 120 MPa.
Unebenheit innerhalb einer 4,00 m langen Messstrecke
höchstens 2 cm in Längs- und Querrichtung.
Menge: 2200,000 m2

**2.3.30 Baustoff f. Profilausgleich liefern, Frostschutz Fb/Längsparker...**
StL-Nr. 2411203199
Baustoff für Profilausgleich liefern.
Baustoff 'für Frostschutzschicht, 0/45,
Bereich: Fahrbahn, Längsparker'
Menge: 660,000 t

**2.3.40 Baustoff f. Profilausgleich liefern, Schotter / Gehweg..**
StL-Nr. 2411203199
Baustoff für Profilausgleich liefern.
Baustoff 'für Schottertragschicht, 0/45,
für Gehwegbereich'
Menge: 120,000 t

**2.3.50 Überschüssigen Baustoff entfernen Abrechnung Abtrag**
StL-Nr. 2411203601
Überschüssigen Baustoff, der bei der Profilierung der
Unterlage anfällt, aufnehmen und entfernen. Baustoff
nach Wahl des AN verwerten. Baustoff nach
Unterlagen des AG.
Abrechnung nach Abtragsprofilen.
Menge: 140,000 m3

#### Abschnitt 2.4 Asphaltschichten

**2.4.10 Asphaltbefestigu- ng trennen Anbauber. längs schneiden Dicke ü. 18-24 cm**
StL-Nr. 231130381105
Asphaltbefestigung geradlinig trennen.
im Anbaubereich längs zur Fahrbahnachse
Trennen durch Schneiden.
Dicke der Asphaltbefestigung über 18 bis 24 cm.
Menge: 60,000 m

**2.4.20 Asphaltbefestigu- ng aufnehmen Fahrbahn Dicke ü. 18-24 cm Tiefe ü. 10-20 cm Aufbr. Verw. AN**
StL-Nr. 2311302810502003
Asphaltbefestigung aufbrechen und aufnehmen.
Fläche = Fahrbahn.
Dicke der Asphaltbefestigung über 18 cm bis 24 cm.
Gesamtaufbruchtiefe über 10 bis 20 cm.
Aufbruchgut nach Wahl des AN verwerten.
Menge: 90,000 m2

**2.4.30 Asphaltdecksch. aus SMA 11 S herst. Bk10 Dicke 4 cm Bitumen 25/55-55A Kategorie C 100/0 mit Beschicker**
StL-Nr. 2311340831110001
Asphaltdeckschicht aus Splittmastixasphalt SMA 11 S
herstellen. Anlieferung des Asphaltmischguts in
thermoisolierten Transportbehältern.
In Verkehrsflächen der Belastungsklasse Bk10.
Einbaudicke = 4 cm.
Bindemittel = 25/55-55 A.
Grobe Gesteinskörnung = Kategorie C 100/0.
Einbau mit Beschicker.
Menge: 1975,000 m2

**2.4.40 Asphaltbindersch. a.AC 22 B S herst Bk10 Dicke 8 cm Bitumen 30/45 Kategorie C 100/0 mit Beschicker**
StL-Nr. 2311320832510001
Asphaltbinderschicht aus Asphaltbinder AC 22 B S herstellen. Anlieferung des Asphaltmischguts in
thermoisolierten Transportbehältern.
In Verkehrsflächen der Belastungsklasse Bk10.
Einbaudicke = 8 cm.
Bindemittel = 30/45.
Grobe Gesteinskörnung = Kategorie C 100/0.
Einbau mit Beschicker.
Menge: 1975,000 m2

**2.4.50 Asphalttragsch. aus AC 32 TS herst. Bk10 Dicke 14 cm Bitumen 50/70 zwei Lagen mit Beschicker**
StL-Nr. 23113108331011
Asphalttragschicht aus Asphalttragschichtmischgut
AC 32 T S herstellen. Anlieferung des Asphaltmischguts
in thermoisolierten Transportbehältern.
In Verkehrsflächen der Belastungsklasse Bk10.
Einbaudicke = 14 cm.
Bindemittel = 50/70.
In zwei Lagen.
Einbau mit Beschicker.
Menge: 1975,000 m2

**2.4.60 Bitumenemulsion aufsprühen Bk100-Bk3,2 Asphalt frisch Rampenspritzgerät C60BP4-S vor A.deckschicht**
StL-Nr. 23113063111193
Bitumenemulsion zur Herstellung des Schichtenverbundes
aufsprühen.
Auf Verkehrsflächen der Belastungsklassen Bk100 bis
Bk3,2.
Unterlage = Asphaltbefestigung, frisch.
Mit Rampenspritzgerät.
Bindemittel = C60BP4-S.
Bindemittelmenge '200 g/m2'

Vor Einbau Asphaltdeckschicht.
Menge: 1975,000 m2

**2.4.70 Bitumenemulsion aufsprühen Bk100-Bk3,2 Asphalt frisch Rampenspritzgerät C60BP4-S vor A.bindersch.**
StL-Nr. 23113063111192
Bitumenemulsion zur Herstellung des Schichtenverbundes
aufsprühen.
Auf Verkehrsflächen der Belastungsklassen Bk100 bis
Bk3,2.
Unterlage = Asphaltbefestigung, frisch.
Mit Rampenspritzgerät.
Bindemittel = C60BP4-S.
Bindemittelmenge '300g/m2'

Vor Einbau Asphaltbinderschicht.
Menge: 1975,000 m2

**2.4.80 Asphaltdecksch. aus AC 11 D N herst Bk1,8-Bk0,3 Dicke 4,0 cm Bitumen 50/70**
StL-Nr. 2311333811190009
Asphaltdeckschicht aus Asphaltbeton für Asphaltdeckschichten AC 11 D N herstellen. Anlieferung des
Asphaltmischguts in thermoisolierten
Transportbehältern.
In Verkehrsflächen der Belastungsklassen Bk1,8 bis
Bk0,3.
Einbaudicke = 4 cm.
Bindemittel = 50/70.
Grobe Gesteinskörnung '100/0'

Einbau 'mit Beschicker'
Menge: 270,000 m2

**2.4.90 Asphalttragsch. aus AC 32 T N herst Bk1,8-Bk0,3 Dicke 16 cm Bitumen 50/70 mit Beschicker**
StL-Nr. 23113138112001
Asphalttragschicht aus Asphalttragschichtmischgut
AC 32 T N herstellen. Anlieferung des Asphaltmischguts
in thermoisolierten Transportbehältern.
In Verkehrsflächen der Belastungsklassen Bk1,8 bis
Bk0,3.
Einbaudicke = 16 cm.
Bindemittel = 50/70.
Einbau mit Beschicker.
Menge: 270,000 m2

**2.4.100 Bitumenemulsion aufsprühen Bk 1,8, C40B5-S Menge 250 g/m2 vor A.deckschicht**
StL-Nr. 23113063990223
Bitumenemulsion zur Herstellung des Schichtenverbundes
aufsprühen.
Auf Verkehrsflächen 'der Belastungsklasse Bk1,8'

Unterlage 'Asphaltbefestigung, frisch'

Bindemittel = C40B5-S.
Bindemittelmenge = 250 g/m2.
Vor Einbau Asphaltdeckschicht.
Menge: 270,000 m2

**2.4.110 Abstumpfungsmaßn- ahme durchführen bit.LFK 1/3 Gestein wie Decke Menge 1 kg/m2 maschinell**
StL-Nr. 231139523111
Abstumpfungsmaßnahme zur Erhöhung der Anfangsgriffigkeit durch gleichmäßiges Aufbringen und Einwalzen von
Abstreukörnung durchführen. Nicht gebundene Abstreukörnung aufnehmen und nach Wahl des AN verwerten.
Abstreukörnung = leicht bituminierte Lieferkörnung 1/3.
Aus Gestein wie grobe Gesteinskörnung in Asphaltdeckschicht.
Abstreumenge = 1 kg/m2.
Maschinell abstreuen.
Menge: 2500,000 m2

**2.4.120 Verkehrsfläche kehren Walzasphalt VSM durchführen**
StL-Nr. 2311397721
Verkehrsfläche mit einer selbstaufnehmenden Kehrmaschine nach Verkehrsfreigabe unverzüglich nach Aufforderung
durch den AG kehren. Kehrgut aufnehmen und nach Wahl
des AN verwerten.
Verkehrsfläche = Fahrbahndeckschicht aus Walzasphalt.
Erforderliche Verkehrssicherungsmaßnahmen durchführen.
Menge: 2500,000 m2

**2.4.130 Erschwernis infolge Einbauten Erschw.aufsprühen A.decks.+A.bind. Kabelschächte**
StL-Nr. 231130784304
Erschwernis infolge Einbauten, Schächten und Straßenabläufen. Abgerechnet wird je Stück Einbauteil.
Erschwernis beim Aufsprühen von Bitumenemulsionen.
Asphaltdeck- und Asphaltbinderschicht.
Kabelschächte.
Menge: 33,000 St

**2.4.140 Erschwernis infolge Einfassungen Erschw.aufsprühen A.decks+A.bind.**
StL-Nr. 231130834399
Erschwernis infolge Einfassungen, Borden und Fahrbahnübergängen. Abgerechnet wird die Länge der Einfassung.
Erschwernis beim Aufsprühen von Bitumenemulsionen.
Asphaltdeck- und Asphaltbinderschicht.
Einbauten 'Rinnen, Borde'
Menge: 610,000 m

**2.4.150 Erschwernis infolge Einbauten Erschw.herstellen A.decks.+A.bind. Kabelschächte**
StL-Nr. 231130785304
Erschwernis infolge Einbauten, Schächten und Straßenabläufen. Abgerechnet wird je Stück Einbauteil.
Erschwernis beim Herstellen von Asphaltschichten
Asphaltdeck- und Asphaltbinderschicht.
Kabelschächte.
Menge: 33,000 St

**2.4.160 Erschwernis infolge Einfassungen Erschw.herstellen A.decks+A.bind.**
StL-Nr. 231130835399
Erschwernis infolge Einfassungen, Borden und Fahrbahnübergängen. Abgerechnet wird die Länge der Einfassung.
Erschwernis beim Herstellen von Asphaltschichten.
Asphaltdeck- und Asphaltbinderschicht.
Einbauten 'Rinnen, Borde'
Menge: 610,000 m

**2.4.170 Naht oder Anschluss zur Fuge aufw. Quernaht/-anschl. bis 20 m Breite 20 mm schneiden**
StL-Nr. 23113937219401
Naht oder Anschluss ohne Fugenspalt in Asphaltdeckschicht zur Fuge aufweiten und säubern. Anfallende Ausbaustoffe nach Wahl des AN verwerten.
Quernaht, Queranschluss.
Einzellängen bis 20,00 m.
Fugenspalttiefe '4 cm'

Fugenspaltbreite = 20 mm.
Aufweiten durch Schneiden.
Menge: 120,000 m

**2.4.180 Naht oder Anschluss zur Fuge aufw. versch.Randanschl über 20-100 m Breite 20 mm schneiden**
StL-Nr. 23113937629401
Naht oder Anschluss ohne Fugenspalt in Asphaltdeckschicht zur Fuge aufweiten und säubern. Anfallende Ausbaustoffe nach Wahl des AN verwerten.
Randanschluss vor Borden, Übergängen, Abläufen u.ä.
Einzellängen über 20,00 m bis 100,00 m.
Fugenspalttiefe '4 cm'

Fugenspaltbreite = 20 mm.
Aufweiten durch Schneiden.
Menge: 610,000 m

**2.4.190 Fugenfüllung herstellen Querfuge Deckschicht bis 20 m Breite 20 mm Fugenmasse N2**
StL-Nr. 2311394221194001
Fugenfüllung herstellen.
Querfuge.
In der Asphaltdeckschicht.
Einzellängen bis 20,00 m.
Fugenspalttiefe '4 cm'

Fugenspaltbreite = 20 mm.
Mit heiß verarbeitbarer Fugenmasse Typ N2, einschließlich zugehörigem und zuvor aufgetragenem Voranstrichmittel.
Menge: 120,000 m

**2.4.200 Fugenfüllung herstellen versch. Randfugen Deckschicht über 20-100 m Breite 20 mm Fugenmasse N2**
StL-Nr. 2311394251294001
Fugenfüllung herstellen.
Randfuge vor Borden, Übergängen, Abläufen u.ä.
In der Asphaltdeckschicht.
Einzellängen über 20,00 m bis 100,00 m.
Fugenspalttiefe '4 cm'

Fugenspaltbreite = 20 mm.
Mit heiß verarbeitbarer Fugenmasse Typ N2, einschließlich zugehörigem und zuvor aufgetragenem Voranstrichmittel.
Menge: 610,000 m

#### Abschnitt 2.5 Pflaster, Borde, Rinnen

**2.5.10 Pflasterdecke mit Verb.pfl. herst. Fahrbahn b. Bk1,8**
StL-Nr. 2311511620999999
Pflasterdecke mit Verbundpflastersteinen mit Vorsatzbeton herstellen. Oberfläche der Pflastersteine, Trassierung der Pflasterdecke und Verlegung der Pflastersteine
in Kurvenbereichen nach Unterlagen des AG.
In Fahrbahnflächen bis Belastungsklasse Bk1,8. Rutschwiderstand SRT-Wert mind. 65.
Format '23/12/10 cm, Oberfläche: Vorsatz glatt, rutschhemmend R13, Mauerverband'

Fase 'mit Fase als Kantenschutz'

Baustoffgemisch für Bettung und Fugen Kategorie 'nach Wahl des AN'

Bettung aus Baustoffgemisch 'Splitt, Körnung: 1/3, 4 cm dick'

Fuge 'Sand, Körnung: 0/2'

Steine im Verband 'Mauerverband'
Menge: 610,000 m2

**2.5.20 Pflastersteine zuarbeiten aus Beton Dicke ü. 8-10 cm**
StL-Nr. 231151959102
Pflastersteine auf Passmaß trennen und Pflastersteine
an Kanten und Einfassungen oder an Aussparungen und
Einbauten über 1,00 m2 Einzelgröße zuarbeiten, nassschneiden oder behauen.
Das Zuarbeiten, Nassschneiden oder Behauen der Pflastersteine an Aussparungen und Einbauten bis zu 1,00 m2
Einzelgröße wird gesondert vergütet.
Pflastersteine 'Verbundpflastersteine'

Art = Pflastersteine aus Beton.
Dicke über 8 bis 10 cm.
Menge: 100,000 m

**2.5.30 Bordstein aus Beton setzen BSt. HB 15x30 cm, gerader Stein, an Rinne mit BewF gerader Stein**
StL-Nr. 2311531103091199
Bordstein aus Beton setzen. Breite der Rückenstütze
mind. 15 cm.
Bordstein = HB 15 x 30 cm.
Fuge 'Herstellung von Dehnungsfugen im Unterbeton und in der Rückenstütze unter Verwendung von Kautschukprofilen, 10 mm dick, Abstand ca. 15 m'

Bordstein mit Bewegungsfugen an Rinne.
Gerader Stein.
Rückenstütze 'bis 10 cm unter Oberkante Bordstein, aus Beton C 20/25'

Fundamentbeton 'Unterbeton C 20/25, 20 cm dick'
Menge: 160,000 m

**2.5.40 Bordstein aus Beton setzen BSt. HB 15x30 cm Überg./Absenker von Hochbord auf Rundbord**
StL-Nr. 2311531103000699
Bordstein aus Beton setzen. Breite der Rückenstütze
mind. 15 cm.
Bordstein = HB 15 x 30 cm.
Übergangsstein/Absenkungsstein.
Rückenstütze 'bis 10 cm unter OberkanteBordstein, aus Beton C 20/25'

Fundamentbeton 'Unterbeton C 20/25, 20 cm dick'
Menge: 2,000 m

**2.5.50 Bordstein aus Beton setzen BSt. RB 15x22 cm gerader Stein**
StL-Nr. 2311531110099199
Bordstein aus Beton setzen. Breite der Rückenstütze
mind. 15 cm.
Bordstein = RB 15 x 22 cm.
Fuge 'Herstellung von Dehnungsfugen im Unterbeton und in der Rückenstütze unter Verwendung von Kautschukprofilen, 10 mm dick, Abstand ca. 15 m'

Bordstein 'mit Bewegungsfuge an Rinne'

Gerader Stein.
Rückenstütze 'Rückenstütze bis 10 cm unter Oberkante Bordstein, aus Beton C 20/25'

Fundamentbeton 'Unterbeton C 20/25, 20 cm dick'
Menge: 430,000 m

**2.5.60 Bordstein aus Beton setzen BSt. RB 15x22 cm, halber Stein, an Rinne mit BewF**
StL-Nr. 2311531110091999
Bordstein aus Beton setzen. Breite der Rückenstütze
mind. 15 cm.
Bordstein = RB 15 x 22 cm.
Fuge 'Herstellung von Dehnungsfugen im Unterbeton und in der Rückenstütze unter Verwendung von Kautschukprofilen, 10 mm dick, Abstand ca. 15 m'

Bordstein mit Bewegungsfugen an Rinne.
Bordstein 'halber Stein (zur Herstellung von Radien >12 m gemäß DIN 18318)'

Rückenstütze 'Rückenstütze bis 10 cm unter Oberkante Bordstein, aus Beton C 20/25'

Fundamentbeton 'Unterbeton C 20/25, 20 cm dick'
Menge: 101,000 m

**2.5.70 Bordstein aus Beton setzen BSt. RB 15x22 cm Halbm. ü. 1-2,5 m**
StL-Nr. 2311531110099499
Bordstein aus Beton setzen. Breite der Rückenstütze
mind. 15 cm.
Bordstein = RB 15 x 22 cm.
Fuge 'Erstellung von Dehnungsfugen im Unterbeton und in der Rückenstütze unter Verwendung von Kautschukprofilen, 10 mm dick, Abstand ca. 15 m.'

Bordstein 'mit Bewegungsfugen an Rinne.'

Kurvenstein, Halbmesser größer 1,00 bis 2,50 m.
Rückenstütze 'bis 10 cm unter Oberkante Bordstein, aus Beton C 20/25'

Fundamentbeton 'Unterbeton C 20/25, 20 cm dick.'
Menge: 11,000 m

**2.5.80 Bordstein aus Beton setzen BSt. RB 15x22 cm Überg./Absenker**
StL-Nr. 2311531110000699
Bordstein aus Beton setzen. Breite der Rückenstütze
mind. 15 cm.
Bordstein = RB 15 x 22 cm.
Übergangsstein/Absenkungsstein.
Rückenstütze 'bis 10 cm unter Oberkante Bordstein, aus beton C 20/25.'

Fundamentbeton 'Unterbeton C 20/25, 20 cm dick.'
Menge: 2,000 m

**2.5.90 Bordstein aus Beton setzen BSt. TB 10x30 cm, gerader Stein**
StL-Nr. 2311531105090199
Bordstein aus Beton setzen. Breite der Rückenstütze
mind. 15 cm.
Bordstein = TB 10 x 30 cm.
Fuge 'Herstellung von Dehnungsfugen im Unterbeton und in der Rückenstütze unter Verwendung von Kautschukprofilen, 10 mm dick, Abstand ca. 15 m'

Gerader Stein.
Rückenstütze 'bis 10 cm unter Oberkante Bordstein, aus Beton C 20/25'

Fundamentbeton 'Unterbeton C 20/25, 20 cm dick herstellen'
Menge: 260,000 m

**2.5.100 Bordstein trennen HBSt. 18/30-15/22 BSt. nassschneiden**
StL-Nr. 231153261199
Bordstein auf Passmaß trennen.
Bordstein aus Beton ca. 18/30 bis 15/22 cm.
Bordstein trennen durch Nassschneiden.
Bordstein 'HB, TB, RB, quer und auf Gehrung schneiden, Schnittabfall von der Baustelle entfernen und einer Verwertung nach Wahl des AN zuführen'
Menge: 25,000 St

**2.5.110 Rinne mit Pflast. aus Beton herst. Bordrinne Pfst.160/160/140 o.F., o. Vorsatz. 2-zeilig Querschn. Unt. AG**
StL-Nr. 2311542111329991
Rinne mit Pflastersteinen aus Beton herstellen. Mehrzeilige Rinne ist mit beidseitigen Schnurkanten herzustellen.
Bordrinne.
Format für Rastermaß des Pflastersteins = 160/160/140
mm.
Ohne Fase, ohne Vorsatzbeton.
Breite 2-zeilig.
Fundament und Rückenstütze 'aus Unterbeton C 20/25,
26 cm dick, Druckfestigkeit: >/=12 MPa'

Fuge 'aus Fugenmörtel Typ B mit Zementmörtel 0/2'

Verlegung 'in gerader Linienführung und in Kurven'

Rinnenquerschnitt nach Unterlagen des AG.
Menge: 500,000 m

**2.5.120 Bewegungsf. in Str. u. Ri. herst . Fuge in Rinnen Breite ü. 30-40cm verf. Pflasterfm.**
StL-Nr. 231155112301
Bewegungsfuge in Streifen und Rinnen herstellen. Fugenbreite 8 mm bis 15 mm.
Fuge in Rinne.
Streifen-/Rinnenbreite über 30 bis 40 cm.
Verfüllen mit Pflasterfugenmasse. Unterfüllung mit Band
aus PU-Kautschuk mit Shore A-Härte (ShA) 50 +/-10, nach
DIN ISO 7619-1:2012-02.
Menge: 80,000 St

**2.5.130 Bewegungsfuge in Borden herstellen Fugenl. b. 30 cm verf. Pflasterfm.**
StL-Nr. 2311551611
Bewegungsfuge in einer Dicke von 8 mm bis 15mm in Borden herstellen.
Fugenlänge bis 30 cm.
Verfüllen mit Pflasterfugenmasse. Unterfüllung mit Band
aus PU-Kautschuk mit Shore A-Härte (ShA) 50 +/-10, nach
DIN ISO 7619-1:2012-02.
Menge: 80,000 St

#### Abschnitt 2.6 sonstige Arbeiten, Kontrollprüfungen

**2.6.10 Belastungsfahrzeug bereitstellen**
StL-Nr. 19101707
Belastungsfahrzeug als Gegengewicht (z.B. ausreichend
beladener Lkw) für Plattendruckversuch bei Kontrollprüfungen bereitstellen.
Menge: 8,000 h

**2.6.20 Statischer Plattendruckvers- uch**
Messung des Verformungsmoduls nach DIN 18134 - 300.
Gegengewicht wird vom AN zur Verfügung gestellt.
Menge: 2,000 St

**2.6.30 Gegenpole für Kontrollpr. verlegen AL 16,5x16,5;0,1 Schicht o.Bindem.**
StL-Nr. 191017371504
Gegenpole für Kontrollprüfungen nach Anweisung des AG
für die elektromagnetische Dickenmessung verlegen.
Gegenpol = Aluminium-Folie (0,1mm, 16,5x16,5cm)
max. Messtiefe 30 cm
Unterlage = Schicht ohne Bindemittel.
Menge: 2,000 St

**2.6.40 G egenpole für Kontrollpr. verlegen AL RO 07, 1 mm**
StL-Nr. 191017372299
Gegenpole für Kontrollprüfungen nach Anweisung des AG
für die elektromagnetische Dickenmessung verlegen.
Gegenpol = Kreisförmige Scheibe AL RO 07
(Aluminium 1 mm, D =70 mm), max. Messtiefe 12 cm
Unterlage 'Asphalttragschicht'
Menge: 2,000 St

**2.6.50 Gegenpole für Kontrollpr. verlegen AL RO 12, 0,5 mm Schicht o.Bindem.**
StL-Nr. 191017372304
Gegenpole für Kontrollprüfungen nach Anweisung des AG
für die elektromagnetische Dickenmessung verlegen.
Gegenpol = Kreisförmige Scheibe AL RO 12
(Aluminium 0,5 mm, D = 120 mm), max. Messtiefe 18 cm
Unterlage = Schicht ohne Bindemittel.
Menge: 2,000 St

**2.6.60 Bohrkern entnehmen Kern-DU 10 cm Asphaltschicht Verfül. Asphalt**
StL-Nr. 191017221911
Bohrkern für Kontrollprüfungen nach Angabe des AG entnehmen und im Baubereich dem AG übergeben. Bohrloch
fachgerecht verfüllen.
Bohrkerndurchmesser 10 cm.
Bohrtiefe '20 cm'

Material = Asphaltschicht.
Verfüllmaterial = Asphalt. Material verdichten.
Menge: 2,000 St

**2.6.70 Bohrkern entnehmen Kern-DU 10 cm Asphaltschicht Verfül. Asphalt**
StL-Nr. 191017221911
Bohrkern für Kontrollprüfungen nach Angabe des AG entnehmen und im Baubereich dem AG übergeben. Bohrloch
fachgerecht verfüllen.
Bohrkerndurchmesser 10 cm.
Bohrtiefe '26 cm'

Material = Asphaltschicht.
Verfüllmaterial = Asphalt. Material verdichten.
Menge: 2,000 St

**2.6.80 Schichtdickenmes- sung Bohrkern 3 Sch.**
StL-Nr. 2483702503
Bestimmung der Schichtdicke nach TP D - StB.
Dickenmessungen an Bohrkernen
Abrechnung nach gemessenen Bohrkernen.
Anzahl der Schichten = 3.
Menge: 2,000 St

**2.6.90 Schichtdickenmes- sung Bohrkern 2 Sch.**
StL-Nr. 2483702502
Bestimmung der Schichtdicke nach TP D - StB.
Dickenmessungen an Bohrkernen
Abrechnung nach gemessenen Bohrkernen.
Anzahl der Schichten = 2.
Menge: 2,000 St

**2.6.100 Probegefäß liefern zur Aufnahme von Baustoffproben**
StL-Nr. 1910171290
Probegefäß zur Aufnahme von Baustoffproben, für Kontrollprüfungen und für Rückstellproben des AG liefern.
Probegefäß '10 Liter'
Menge: 4,000 St

**2.6.110 Probenahme**
StL-Nr. 2483701099
Probenahme von Baustoffen, Baustoff- bzw. Einbaugemischen und Transport zur Prüfstelle.
An- und Abfahrt wird gesondert vergütet.
Nach 'TP Asphalt-StB'
Menge: 4,000 St

**2.6.120 An- und Abfahrt Proben.**
StL-Nr. 2483700129
An- und Abfahrt.
Für Probenahmen.
zu 'zu vorheriger Position'
Menge: 4,000 St

**2.6.130 Untersuchung von Asphaltmischgut AC 32 T S bzw. AC32 T N**
Untersuchung von Asphaltmischgut nach ZTV Asphalt -
StB, Tabelle 26.
Probe = Asphaltmischgutprobe.
Für Asphalttragschicht AC 32 T S bzw. AC 32 T N
Menge: 2,000 St

**2.6.140 Untersuchung von Asphaltmischgut AMG Ob. Sieb 5 PmB**
Untersuchung von Asphaltmischgut nach ZTV Asphalt -
StB, Tabelle 26.
Probe = Asphaltmischgutprobe.
Für AC11 D N bzw. SMA 11 S
Menge: 2,000 St

**2.6.150 Ebenheit längs (berührend) Richtlatte**
StL-Nr. 2483770102
Ebenheitsmessung in Längsrichtung nach TP Eben - Berührende Messungen durchführen und auswerten.
Abrechnung nach Länge der zu prüfenden Fahrstreifen.
mit Richtlatte
Menge: 470,000 m

#### Abschnitt 2.7 Beleuchtung, LW-Kabel

**2.7.10 Baugrube herstellen, BM-0 Aushub verwert.AN Abr. senkrecht**
StL-Nr. 24108107099151
Baugrube nach Unterlagen des AG herstellen.
Beschreibung der Homogenbereiche nach Unterlagen des
AG. Verbau wird gesondert vergütet.
Baugrube 'für Fundamentrohr incl. Betonrückenstütze - Breite: 1,40 m'

Baugrubentiefe '0,80 m'

Materialwerte nach EBV = BM-0
Aushub nach Wahl des AN verwerten.
Abrechnung senkrecht über der Grundfläche des
Fundamentes.
Menge: 17,500 m3

**2.7.20 Fundamentrohr mit Abdeckung, aus PE-HD, gerippt, liefern und in Beton setzen**
Fundamentrohr DN 400 mit Abdeckung, aus PE-HD, gerippt, mit Kabeleinführungsöffnung H/B: 150x100 mm,
Länge '600' mm, Länge des Erdstückes/Eingrabtiefe: 800 mm.
mit allseitiger Betonrückstütze 500 mm breit: 250 mm hoch
liefern und setzen
Menge: 9,000 St

**2.7.30 Mast des AG f. Beleuchtg. aufstellen Mast n. Zeichnung Stahl,beschichtet Verank.n.Zeichng. Laenge bis 7 m Erdarb.Kl. 3-5 Mast foerdern Weg 5,00-7,50km**
StL-Nr. 1013311592911206
Mast des AG fuer Beleuchtung nach Angabe aufstellen.
Anfallende Erdarbeiten ausfuehren. Umgebende Flaeche
entsprechend dem frueheren Zustand herstellen. Ueberschuessiger Aushub geht in Eigentum des AN ueber und
wird beseitigt. Fundament, Masttuer und Mastkappe werden gesondert berechnet.
Mast nach Zeichnung,
aus Stahl, verzinkt, mit Beschichtung.
Mast mit Verankerung nach Zeichnung,
Gesamtlaenge bis 7 m.
Erdarbeiten in Boden der Klasse 3 bis 5.
Mast am Lagerplatz des AG laden und zur Baustelle foerdern und abladen.
Laenge des Foerderweges ueber 5,00 bis 7,50 km.
Menge: 9,000 St

**2.7.40 Leitung fuer Beleuchtung verlegen L.nach Baubschr. An Stahlkon.bef. Hoehe max. 12 m**
StL-Nr. 101334208203
Leitung fuer Beleuchtung zwischen Kabeluebergang bzw.
Mastaustritt und Leuchte verlegen und betriebsbereit
anschliessen. Rohre und Kanaele fuer Industrieverkabelung sowie Befestigungsmaterial werden nicht gesondert
berechnet.
Leitung nach Baubeschreibung
an Stahlkonstruktion befestigen.
Arbeitshoehe max. 12 m.
Menge: 800,000 m

**2.7.50 Graben für Leitungen herst. eing. verd. Boden Tiefe >0,50-0,75m Breite>0,30-0,50m lag. i./ver.o.Lz BM-0 Aushub verwerten**
StL-Nr. 24108222132112
Graben für Sickerleitungen, Druckleitungen, Kabel,
Leerrohre oder dgl. herstellen. Straßenaufbruch wird
gesondert vergütet. Abrechnung nach der Länge des
Grabens, gemessen in der Achse.
In eingebautem und verdichtetem Boden.
Grabentiefe über 0,50 bis 0,75 m.
Breite der Grabensohle über 0,30 bis 0,50 m.
Aushub zur Wiederverwendung innerhalb der Baustelle
lagern, nach Verlegen der Leitung in Graben oberhalb
der Leitungszone einbauen und verdichten einschl. ggf.
erforderlicher Wasserzugabe.
Materialwerte nach EBV = BM-0
Zum Verfüllen nicht verwendeter Aushub nach Wahl des AN
verwerten.
Menge: 250,000 m

**2.7.60 Kabelschutzrohr liefern/einbauen KSR endlos d110 innen glatt Überdeckung 15cm**
StL-Nr. 2113413340010400
Kabelschutzrohr einschließlich der Rohrverbindung liefern und einbauen. Rohröffnungen dicht verschließen.
Erdarbeiten und der Aufbruch von Straßenbefestigungen
werden gesondert vergütet.
Kabelschutzrohr endlos d110.
Innenwand = glatt.
Kabelschutzrohr in Graben verlegen, einschl. Herstellen
der Bettung aus Sand, 15 cm dick. Kabelschutzrohr mit
mind. 15 cm Sand überdecken.
Menge: 250,000 m

**2.7.70 Kabel liefern/in Schutzrohr einbr. innen glatt Länge bis 500 m**
StL-Nr. 21134109900913
Kabel liefern und in vorhandenes Kabelschutzrohr einziehen/einblasen. Auf-, Abladen und Umsetzen der Kabeltrommel sowie Erschwernisse durch vorhandene Leitungen
werden nicht gesondert vergütet.
Vorhandene Schächte öffnen und schließen. Anzahl und
Lage der Schächte nach Unterlagen des AG.
Werkmessprotokolle sind mit der Lieferung der Kabel
vorzulegen.
Kabelspezifikation '= Lichtwellenleiter (LWL)'

Kabelschutzrohr '= DN110, außen geriffelt, innen glatt'

Innenwand = glatt.
Kabelteillänge über 200,00 m bis 500,00 m.
Menge: 250,000 m

### Bereich 3 Landschaftsbau

#### Abschnitt 3.1 Grünflächen

**3.1.10 Vegetationsfläche vorbereiten grubbern, fräsen Tiefe 30 cm Bodenverb.gesond.**
StL-Nr. 2110710490023100
Vegetationsfläche mit einer Neigung flacher als 1:4
vorbereiten. Boden lockern, Rand- und Restflächen bearbeiten.
Fläche 'Grünflächen/Pflanzflächen'

Boden grubbern und fräsen.
Lockerungstiefe ca. 30 cm.
Bodenverbesserungsstoffe nach Unterlagen des AG (Verteilungsliste) ausbringen und beim Fräsen einarbeiten.
Bodenverbesserungsstoffe liefern wird gesondert
vergütet.
Menge: 500,000 m2

**3.1.20 Steine auflesen Neigung 1:4-1:3 Steine über 5 cm**
StL-Nr. 211070201001
Steine auf Vegetationsflächen von der Oberfläche auflesen.
Neigung der Fläche 1:4 bis 1:3.
Steine über 5 cm.
Menge: 500,000 m2

**3.1.30 Oberboden liefern und andecken Andeckung 20 cm**
StL-Nr. 241061539904
Oberboden liefern und profilgerecht andecken. Abrechnung nach angedeckten Flächen.
Andeckung 'im Bereich Grünflächen'

Einbau '3 cm unter Bordeinfassung'

Dicke der Andeckung = 20 cm.
Menge: 500,000 m2

**3.1.40 Dünger für Rasenfläche liefern NPKMg-Dünger Langzeitwirkung**
StL-Nr. 2110712211
Dünger für Rasenfläche liefern.
NPKMg-Dünger, mind. 14 v.H. N, chloridarm.
Dünger mit Langzeitwirkung.
Menge: 50,000 kg

**3.1.50 Nassansaat mit RSM herstellen Kleber Wahl AN Saatgut 15 g/m2**
StL-Nr. 2110721804003900
Nassansaat herstellen. Mischgut in gleichmäßiger Mi-
schung halten. Mischgut auf die Flächen aufbringen. An-
saat auch auf Flächen steiler 1:4. Die nachfolgend
festgelegten Mengen der Zuschlagstoffe beziehen sich
jeweils auf 1 m2 Fläche.
Kleber nach Wahl des AN.
Saatgutmenge = 15 g/m2.
Saatgut '= nach Wahl des AN'
Menge: 485,000 m2

**3.1.60 Rasen mähen Neigung 1:4-1:3 Bösch., Trennstr. 1. Pflegegang Fertigst.pflege Mähgut Verw. AN**
StL-Nr. 21107606151130
Rasen mähen.
Neigung der Fläche 1:4 bis 1:3.
Mähfläche = Böschungen, Seitentrennstreifen und Mulden.
Erster Pflegegang.
Während der Fertigstellungspflege.
Mähgut nach Wahl des AN verwerten.
Menge: 485,000 m2

**3.1.70 Vegetationsfläche wässern 6 Wässerungsgänge 15 Liter Fertigst.pflege**
StL-Nr. 211076023301
Vegetationsfläche wässern, Wasser liefern. Bodenart,
Exposition und Fläche nach Unterlagen des AG. Abgerechnet wird die Wässerung der Vegetationsfläche pro Jahr.
Anzahl der Wässerungsgänge pro Jahr = 6.
Mindestwassermenge je m2 pro Wässerungsgang = 15 Liter.
Während der Fertigstellungspflege.
Menge: 485,000 m2

#### Abschnitt 3.2 Baumpflanzung

**3.2.10 Pflanzgrube herstellen Aushub Unterl. AG Boden Verwert. AN**
StL-Nr. 211073349101
Pflanzgrube herstellen. Sohle 10 cm tief lockern.
Pflanzgrube '= 3,00 x 3,00 x 1,50 m'

Aushub nach Unterlagen des AG.
Boden nach Wahl des AN verwerten.
Menge: 16,000 St

**3.2.20 Wurzelsperre einbauen Kunststoffplatte Tiefe 1,50 m Graben ausheben Boden Unterl. AG**
StL-Nr. 211070161312
Wurzelsperre zum Schutz von Leitungen und sonstigen
baulichen Anlagen nach Unterlagen des AG einbauen.
Wurzelsperre = Kunststoffplatte.
Einbautiefe = 1,50 m.
Graben ausheben, Aushub seitlich lagern und nach dem
Einsetzen der Wurzelsperre wieder verfüllen und lagenweise verdichten.
Boden nach Unterlagen des AG.
Menge: 50,000 m

*Hinweis*
Hinweis zur folgender Position:
Füllung der Pflanzgrube mit unterbaufähigen Substrat.
Dynamische Verdichtung, tragfähig bis 115 MN/m² nur bei gleichzeitiger Verwendung als Tragschicht unter Verkehrsflächen im Oberbau.
z.B.: HYGROMIX Baumsubstrat ÜBB 0/32

**3.2.30 Pflanzsubstrat einbauen Aufmaß Pfl.grube**
StL-Nr. 2110733801
Pflanzsubstrat in Pflanzgrube einbauen. Pflanzsubstrat
nach Unterlagen des AG liefern.
Abgerechnet wird nach Größe der Pflanzgrube.
Menge: 275,000 m3

**3.2.40 Belüfter einbauen bohren,seitl.lag. DU über 8-10 cm Kunststoffrohr Kunststoffkappe**
StL-Nr. 2110770401191020
Belüfter senkrecht einbauen.
Schachtlöcher bohren. Aushub seitlich einplanieren.
Durchmesser über 8 bis 10 cm.
Tiefe '>= 1,50m'

Belüfter = Filterrohr aus Kunststoff.
Abdeckung des Filterrohres = Kappe aus Kunststoff, geschlitzt.
Menge: 16,000 St

**3.2.50 Geotextil als Trennschicht verlegen Nutz.Dauer temp. pH 4-9 GRK 4 verlegen quer Abr. Überdeckung**
StL-Nr. 2410640331010101
Geotextil als Trenn- und Filterschicht verlegen. Trennschicht nach Unterlagen des AG. Überlappung mindestens
0,50 m. Überschüttung wird gesondert vergütet.
Nutzungsdauer temporär nach Unterlagen des AG.
pH-Wert des Umgebungsmilieus 4 bis 9.
Geotextilrobustheitsklasse 4.
Verlegen quer zur Straßenachse.
Abrechnnung nach überdeckter Trennfläche.
Menge: 70,000 m2

**3.2.60 Frostschutzschic- ht herstellen KL. F.Einb. o. F. 0/16 URA+Einbaudoku Abrechng. Auftrag**
StL-Nr. 2411221060031091
Frostschutzschicht herstellen.
In kleinen Flächen, Einbau ohne Fertiger.
Baustoffgemisch 0/16.
Umweltrelevante Anforderungen beim Einsatz von Baustoffgemischen einschließlich Einbaudokumentation nach
Unterlagen des AG. Einbaudokumentation übergeben.
Einbaudicke '= 10 cm.
Als temporärer Schutz der Baumscheiben vor Errosion.'

Abrechnung nach Auftragsprofilen.
Menge: 7,500 m3
